# Sanierung Werkrealschule Ladenburg
Angebotsaufforderung (GAEB 90, DA83)
DV-Nummer: 24_2020
Währung: EUR
Auftraggeber: Stadt Ladenburg, Hauptstraße 7, 68526 Ladenburg,

## Bodenbelagsarbeiten Kautschuk
Datum: 31.07.26

*Hinweis*
Allgemeine Angaben

Sanierung der Werkrealschule-Unterer Neckar
in Ladenburg.

Geschosse:  5
Baujahr:  ca. 1870
Nutzung:  Werkrealschule

Projektbeschreibung

Das Gebäude wurde circa 1870 aus Sand - bzw.
Ziegelsteinen erbaut. Seit der Erbauung bis
heute wurde das Gebäude immer als Schule genutzt. Im
Augenblick beherbergt das Gebäude die
Räumlichkeiten der Werkrealschule 'Unterer Neckar'.
Eigentümer ist die Stadt Ladenburg. Die
Werkrealschule wurde für die Durchführung der
Sanierungsarbeiten vollständig ausgelagert. Ein
Schulbetrieb findet im Zeitraum der Ausführung der im
Leistungsverzeichnis aufgeführten
Arbeiten daher nicht statt.

Projektadressenliste

Bauherr:
Stadt Ladenburg
Hauptstraße 7
68526 Ladenburg
Hr. Speyerer
Tel.: 06203/70155
goetz.speyerer@ladenburg.de

Bauleitung:
Juhl Architektur
Hauptstraße 58
68526 Ladenburg
Hr. Juhl
Tel.: 06203/923336
info@juhl-architektur.de

Baustellenordnung:

Diese Unterweisung ist von allen Arbeitnehmern des
Bauvorhabens zu beachten und zu
unterschreiben. Sie soll dazu dienen, Unwissenheit
vorzubeugen und Gewohnheitsleichtsinn
einzuschränken. Meist werden die Gefahren der Arbeit
unterschätzt. Um Unfällen vorzubeugen
und Stillstände bei den auszuführenden Arbeiten zu
vermeiden, sind von jeder am Bau beteiligten
Person Verhaltensregeln strickt einzuhalten. Wer sich
nicht an die vorgeschriebenen
Unfallverhütungsvorschriften hält und nicht die nötige
Disziplin mitbringt, muss die Baustelle
verlassen. Informieren Sie sich über die
Unfallverhütungsvorschriften und halten Sie diese ein.
Den Vorgaben und Anweisungen des beauftragten SiGeKo
ist zwingend Folge zu leisten.

Allgemeine Ordnung auf der Baustelle

Bei allen Arbeiten ist die vorgeschriebene
Personenschutzausrüstung (PSA), wenigstens
bestehend aus Sicherheitsschuhen S3, Schutzbrille,
Gehörschutz sowie Schutzhandschuhe zu
tragen. Ist mit wegfliegenden Splittern, Staub oder
chemischer Einwirkung zu rechnen, ist ein
Augen- oder Gesichtsschutz zu tragen. Bei
Arbeitsverfahren mit Lärmemission ist Gehörschutz zu
tragen. Das Gehörschutzmittel ist nach Lärmintensität
und Dauer der Arbeit zu wählen. Beim
Umgang mit Gefahrstoffen und bei Gefahr von
Hautverletzungen oder Hauterkrankungen sind
geeignete Schutzhandschuhe zu tragen. Beim Umgang mit
gefährlichen Arbeitsstoffen und dort,
wo gefährliche Stäube, Gase, Rauche u. a. entstehen
können, ist für ausreichende Belüftung zu
sorgen und ein geeigneter Atemschutz zu tragen. Dort,
wo aus arbeitstechnischen Gründen keine
Absturzsicherung möglich ist, müssen
Sicherheitsgeschirre (z. B. Fallstop) benutzt werden.
Defekte oder beschädigte Teile der PSA sind
unverzüglich auszutauschen. Es herrscht absolutes
Alkohol- und Drogenverbot.

Sind bei notwendigen Tätigkeiten Dritte gefährdet oder
müssen Sicherheitseinrichtungen entfernt
werden, ist dies vor Beginn der Bauleitung des
Auftraggebers anzuzeigen. Der Arbeitsbereich ist
für die Dauer der Ausführung sicher gegen Unfallgefahr
abzusperren und zu kennzeichnen. Jeder
Schaden (z. B. an Maschinen, Geräten, Absperrungen
etc.) ist aus Betriebssicherheitsgründen
sofort der Bauleitung des Auftraggebers zu melden.
Arbeiten mit offenem Feuer oder hoher
Temperaturentwicklung ( z.B. Schweißen, Löten, Flexen,
etc.) dürfen nur aufgrund der Gefahr
einer Brandentwicklung nur mit zur Verfügung stehendem
Feuerlöscher, Löschdecke und ein
Eimer voll Wasser ausgeführt werden. Das Arbeitsfeld
ist so lange zu überwachen, bis das
Gefahrpotenzial  nicht mehr vorhanden ist. Bei
Unfällen sind alle erforderlichen Sofort-
Maßnahmen (Erste-Hilfe, Sichern der Unfallstelle,
Notruf, etc.) einzuleiten. Jeder Mitarbeiter muss
die Erste-Hilfe-Organisation der Baustelle kennen.
Jeder Baustellenunfall ist sofort der Bauleitung
des Auftraggebers anzuzeigen und ins Unfallbuch
einzutragen. Telefone für den Notfall sind in der
Bauleitung des Auftraggebers zugängig. Jeder
Auftragnehmer ist für die Ordnung am Arbeitsplatz
verantwortlich. Es ist jeden Tag zum Arbeitsende
aufzuräumen. Vor den Wochenenden ist
gründlich zu reinigen. Speisereste sind täglich zu
entfernen. Offene Speisen und Getränke sind
nur in den dafür vorgesehenen Unterkünften zu
verzehren.

Absperrungen, Absturzsicherungen

Jeder der eine Rüstung betritt prüft vor
Arbeitsbeginn, ob elementare Sicherheitsregeln (z. B.
Gerüstfreigabe vorhanden, etc.) eingehalten sind. Sind
Mängel vorhanden werden die Arbeiten
unverzüglich eingestellt. Der Mangel ist unverzüglich
der Bauleitung des Auftraggebers
anzuzeigen. Mangelhafte oder unvollständig errichtete
Gerüste - z. B. fehlender Seitenschutz
oder mangelhafte Beläge - können zu Absturzunfällen
führen das Ablagern von Lasten ist nur auf
dafür vorgesehenen Gerüsten zulässig (s.
Gerüstfreigabe). Das Überlasten und/ oder entfernen
von Gerüstteilen (z. B. Verankerungen, Belägen,
Geländern, Streben, etc.) ist verboten.
Veränderungen an Rüstungen werden nur der beauftragten
Rüstfirma bzw. von beauftragten
Personen vorgenommen. Fehlende Absperrungen oder
offene Deckenlöcher sind sofort in
Absprache mit der Bauleitung des Auftraggebers zu
schließen. Bei Arbeiten in
absturzgefährdeten Bereichen sind Sicherheitsgeschirre
zu tragen.

Sonstiges:

Alle vor Ort verantwortlich beschäftigten Mitarbeiter
müssen über ausreichend deutsche
Sprachkenntnisse verfügen und mündliche oder
schriftliche Anweisungen in deutscher Sprache
verstehen, um diese umzusetzen bzw. um diesen Folge zu
leisten. Die Anlieferung aller zum
Einsatz kommenden Werkstoffe und Materialien muss in
der Originalverpackung erfolgen. Es sind
die Richtlinien des Werkstoffherstellers zu
berücksichtigen. Bei Systemaufbauten dürfen nur die
Stoffe eines Herstellers verwendet werden. Für alle
zum Einsatz gelangenden Baumaschinen ist
die Kopie einer gültigen Sachkundigen -
Prüfbescheinigung. (Prüffrist beträgt 1 Jahr) auf der
Baustelle bereitzuhalten. Für alle zum Einsatz
kommenden Baustoffe, insbesondere solche mit
einer Gefahrstoffkennzeichnung sind dem Auftraggeber
mit Abschluss der Arbeiten die
Sicherheitsdatenblätter bzw. die technischen
Merkblätter des Herstellers zu übergeben.

Hinweise:

Alle Angaben über Normal Null (üNN) beziehen sich auf
das Normal-Höhen-Null (NHN).

Soweit in der Leistungsbeschreibung auf technische
Spezifikationen z. B. nationale Normen, mit
denen europäische Normen umgesetzt werden, europäische
technische Zulassungen,
gemeinsame technische Spezifikationen, internationale
Normen, Bezug genommen wird, werden
auch ohne den ausdrücklichen Zusatz: "oder
gleichwertig" immer gleichwertige technische
Spezifikationen in Bezug genommen.

Zugang des Gebäudes von der Hauptstraße. Parkplätze
sind vor dem Gebäude vorhanden.

Es wird empfohlen, die Örtlichkeiten vor der
Angebotsabgabe vor Ort zu besichtigen.

Hinweis zur Mehrwertsteuer: Es gilt der zum Zeitpunkt
der Abrechnung gültige
Mehrwertsteuersatz.

*Hinweis*
Eigenverantwortliche Begehung i.A. mit örtlicher
Bauleitung

Der Anbieter hat sich eigenverantwortlich vor
Angebotsabgabe eingehend von der Lage und
Beschaffenheit der Baustelle zu informieren und
etwaige Unklarheiten durch Rücksprache
(schriftlich) mit der ausschreibenden Stelle zu
beseitigen. Nachträgliche Einwendungen, die mit
Unkenntnis der Baustelle begründet werden, bleiben
unberücksichtigt. Ebenso hat sich der Bieter
vollumfängliche Informationen bei den zuständigen
Behörden, Ämtern, Polizei, etc. einzuholen,
um weitere Flächen, über die bauseitige BE-Fläche
hinaus einzurichten und zu betreiben. Alle für
die angebotenen Leistungen erforderlichen Anträge bei
Fachbehörden, Versorgungsunternehmen
etc. sind, soweit sie nicht bereits vom Auftraggeber
gestellt sind, rechtzeitig vom Auftragnehmer
zu stellen, vom Auftraggeber abzeichnen zu lassen und
die Genehmigungen zu erwirken. Die
entsprechenden Gebühren übernimmt der Auftragnehmer.
Dies gilt besonders für
Halteverbotszonen und das Erwirken für
Sondernutzungsrechte.

Haftpflicht- und Bauleistungsversicherung

Für alle auszuführenden Arbeiten müssen seitens des AN
entsprechende Versicherungen
vorhanden sein. Diese sind auf Anfrage der Bauleitung
und der Bauherrschaft vorzulegen.

Mitbenutzung von Flächen und Räumen

Die Nutzung von Lagerräumen sowie Pausenräumen und
Sanitäranlagen sind mit der Bauleitung
und der Bauherrschaft vor Ort abzustimmen.

Zur Verfügungstellung der Ausführungsplanung

Auftraggeberseitige Planung (sowohl Pläne als auch
textliche Unterlagen) wird ausschließlich auf
elektronischen Weg zur Verfügung gestellt. Der AN hat
keinen Anspruch auf Aushändigung von
Papierunterlagen. Zeichnungen des Architekten und/oder
der Fachplaner sind für die Ausführung
bindend. Maße sind vor Ort zu prüfen.

Baustellenbesprechungen

Im Vorfeld der Baumaßnahme werden nach
Auftragserteilung Besprechungen mit den
betroffenen Beteiligten (Auftraggeber, Auftragnehmer,
Bauleitung, Fachgutachtliche Begleitung
usw.), entweder im Büro des Planungsbüros oder auf der
Baustelle, stattfinden. Während der
Maßnahme werden in regelmäßigen Abständen
Baustellenbesprechungen stattfinden
(mindestens wöchentlich). Der AN ist verpflichtet an
diesen Besprechungen teilzunehmen.

Baustellenpersonal, Zutrittskontrolle

Die Arbeitnehmer müssen im Besitz eines gültigen
Personalausweises sein. Vor Beginn der
Arbeiten ist vom Unternehmen eine Liste mit dem auf
der Baustelle tätigen Personal vorzulegen.

Veröffentlichungen

Auskünfte an Dritte (z.B. Passanten, Anlieger, andere
öffentliche Dienststellen) über den
zeitlichen und technischen Ablauf der Baumaßnahme,
über betriebliche Dispositionen,
ausführungstechnische Einzelheiten u. ä. erteilt
alleine der Auftraggeber. Jeder Fragesteller ist
dorthin zu verweisen.

Einrichtung von Unterkünften

Übernachten auf dem Baugelände ist untersagt.
Unterkünfte sowie Schlafräume und
Aufenthaltsräume für die Freizeit dürfen auf dem
Baufeld nicht eingerichtet werden.

Baustellenbetrieb

Alle Materialien oder sonstigen Gegenstände sind
gesichert zu verwahren. Schutt- und
Abfallcontainer sind nur mit funktionsfähigen
verschließbaren und verschlossen zu haltenden
Deckeln zulässig. Schutt- und Abfallmaterial, das
nicht in Container passt, ist arbeitstäglich im
gesicherten Transport vom Baugelände zu entfernen.

Regelung und Sicherheit

Die genutzten Verkehrswege sind stets frei sowie in
sauberem Zustand zu halten. Nach
Beendigung der Arbeiten sind die durch den AN
verursachten Schäden vom AN unverzüglich zu
reparieren und der ursprüngliche Zustand ist
wiederherzustellen. Die An- und Abfahrt zur
Baustelle muss so geregelt sein, dass eine Behinderung
des Verkehrs auf den umliegenden
Straßen vermieden wird.

Bautagesberichte

Bautagesberichte sind vom AN über die gesamte Bauzeit
mit dem Stand der Vertragserfüllung zu
erstellen. Der AN trägt sämtliche Kosten zu
nachfolgend beschriebenen Leistungen des
Berichtswesens während der Arbeitsvorbereitung und der
Ausführung seiner Leistungen. Arbeitsbericht täglich:

Der AN hat der Bauleitung täglich Berichte über den
Leistungsstand auf der Baustelle, die
geleisteten Arbeitsstunden mit Anzahl der eingesetzten
Arbeitskräfte, getrennt nach
Berufsgruppen, Wetter und Temperatur, sowie
außergewöhnliche Vorkommnisse, einzureichen.
Das Bautagebuch ist als fortlaufende
Einzelblattsammlung zu führen und in Papierform, im
Original mit Unterschrift der zuständigen Bauleitung,
an die Objektüberwachung zu übergeben.

Baustellen- und Baureinigung

Die Reinigung und Beräumung der Arbeitsplätze ist
ausschließlich Sache der Auftragnehmer und
jeweils zum Ende des Arbeitstages vorzunehmen. Die
Baustelle ist besenrein zu hinterlassen.
Wird dieser Verpflichtung der Baustellenreinigung
nicht nachgekommen, ist der AG berechtigt,
sofort die Reinigung und Entsorgung auf Kosten des AN
durchführen zu lassen. Der
Auftragnehmer ist verpflichtet, die eigenen Arbeiten
gegen Verschmutzung durch eigene
Bauarbeiten, Tagwasser, Rost, Frost und dergl. zu
schützen bzw. beschädigte Teile sofort
auszubessern oder zu ersetzen. Die Übergabe der
Arbeitsbereiche an die Nachfolgegewerke
kann erst nach Abnahme durch die Bauleitung und
Protokollierung im Bautagebuch erfolgen.
Diese Abnahme kann entsprechend dem Bauablauf auch in
Teilbereichen erfolgen. Der bei den
Arbeiten des AN anfallende Schutt (Bauschutt,
Verpackungsmaterial, sonstige Abfälle) ist
getrennt in Schuttbehältern des AN zu sammeln. Der
Schutt wird Eigentum des AN und ist zu
beseitigen.

*Hinweis*
Kalkulationshinweis zu Baustellengemeinkosten
Allgemeine Baustelleneinrichtung und Entsorgung

Der Auftraggeber (AG) stellt bauseits ein Fassaden-
und Dachfanggerüst. Sämtliche für die
vollständige Leistungserbringung erforderlichen
Baustelleneinrichtungen und zusätzlich für die
erforderliche Gerüste (z.B. Rollgerüste, Raumgerüste,
etc) sind darüber hinaus vom
Auftragnehmer (AN) eigenverantwortlich und auf eigene
Kosten vorzusehen. Die Kosten hierfür
sind in die Positionen einzukalkulieren, eine separate
Vergütung der erfolgt nicht.

§ 2 Abs. 3 Nr. 2 VOB/B entfällt

Eine Über- oder Unterschreitung des im LV
berücksichtigten Mengenansatzes berechtigt nicht zur
Nachkalkulation von Mehr- oder Minderpreisen. Die im
Leistungsverzeichnis angebotenen
Einheitspreise sind auf bei Unter- oder Überschreitung
der Massen bindend.

Umlage der Baustellengemeinkosten

Der AN beteiligt sich prozentual anteilig an den im
Vertrag aufgeführten Nebenkosten gem. Netto
Abzüge.

Eigenverantwortlichkeit des AN für Entsorgung der
entstehenden Entsorgungsstoffe gem.
Kreislaufwirtschaftsgesetz

Der AN trägt die volle Verantwortung für die
fachgerechte und fraktionsgerechte Entsorgung der
entstehenden Entsorgungsstoffe gem.
Kreislaufwirtschaftsgesetz und stellt den AG mit
Annahme
des Auftrages von jeglichen in diesem Zusammenhang
stehenden Regressansprüchen frei.

Prüfung und Anordnungen der Bauleitung

Die Bauleitung des AG wird den Sachverhalt in
regelmäßigen Abständen prüfen und
gegebenenfalls Anordnungen zur weiteren Vorgehensweise
treffen. Der AN ist verpflichtet, den
Anweisungen der Bauleitung Folge zu leisten und alle
erforderlichen Maßnahmen zu ergreifen,
um die ordnungsgemäße Entsorgung sicherzustellen.

*Hinweis*
Angaben zur Baustelleneinrichtung

Die Baustelle befindet sich auf einem Schulcampus Ecke
Realschulstraße / Heidelbergerstraße.
Das Schulgebäude ist jeweils über einen
straßenseitigen Eingang (Heidelberger Str.) sowie
einem rückwärtigen Eingang über den Schulhof
erschlossen.

Die Andienung der Baustelle ist entweder über die
Heidelberger Str. (PKW Stellplätze vor dem
Gebäude) oder über eine Zufahrt auf den Schulhof
möglich. Die Einholung verkehrsrechtlicher
Genehmigungen und Maßnahmen zur Sperrung öffentlicher
Straßen und Plätze sind
ausschließlich Aufgabe des AN. Die hierfür anfallenden
Kosten sind in die Positionen des LV
einzukalkulieren und werden nicht gesondert vergütet.
Der Schulhof kann teilweise Lager- und
Containerplatz genutzt werden. Der Schulhof liegt ca.
1,5 m unter dem Straßenniveau. Die Lager
und Abstellmöglichkeit ist jedoch zwingend im Vorfeld
mit der Stadt Ladenburg bzw. der
Bauleitung abzustimmen.

Die Schulhoffläche ist ausschließlich für temporäre
Lagerungen nach Abstimmung der Bauleitung
möglich. Material ist nach Möglichkeit jeweils
umgehend nach Anlieferung zu verarbeiten.

Sämtliche Baustelleinrichtungsflächen und Facillities
werden durch alle Gewerke genutzt. Dies gilt
ebenfalls für Stromanschlüsse, Wasseranschlüsse,
Sanitäranlagen, Lagerflächen, Treppen und
Gerüste, etc.

Das Bestandsgebäude verfügt über ein internes
Treppenhaus, welches als Haupterschließung
der Geschosse dient. Für die Ausführung der Dach- &
Fassadenarbeiten wird zudem bauseits ein
Fassaden- und Dachfanggerüst zur Verfügung gestellt.

Wegen der innerstädtischen Lage mit umliegender
Wohnbebauung darf nur in der Zeit von
Montag bis Freitag und nur im zeitlichen Rahmen
zwischen 7:00 Uhr und 18:00 Uhr gearbeitet
werden. Zudem ist auf die Lärmrichtwerte für
Wohngebiete zu achten. Aufgrund der
benachbarten Realschule sind die Arbeiten möglichst
geräuscharm durchzuführen. Wissentlich
laute Arbeiten sind im Vorfeld der Bauleitung sowie
der Schulleitung der benachbarten
Realschule mitzuteilen und mit diesen vor Ausführung
abzustimmen.

Abschließen des Gebäudes:

Grundsätzich sind sämtliche Fenster und Türen zu
Feierabend zu verschließen bzw.
abzuschließen. Der AN verpflichtet sich, sich täglich
beim Verlassen der Baustelle
eigenverantwortlich vom verschlossenen Zustand der
Fenster und Türen zu überzeugen.
Schäden aufgrund von nicht verschlossenen Festern oder
Türen gehen vollumfänglich zu Lasten
des AN. Sofern sich zum Zeitpunkt des Verlassens der
Baustelle weitere ausführende Firmen auf
der Baustelle befinden, hat der AN die Verantwortung
der ordnungsgemäßen Schließung des
Gebäudes auf diese Firmen zu übertragen und diese im
täglichen Bautagebuch zu
dokumentieren.

*Hinweis*
allgemeine Hinweise:

Einzukalkulieren sind sämtliche Nebenleistungen nach
VOB-C sofern nicht einzeln abgefragt. Die
Abrechnung der Positionen erfolgt allgemein auf
Nachweis (Aufmaß, Liefer- oder Wiegescheine
etc.) des AN.

Alle Maße und Abmessungen sind vom AN vor Ausführung
und Herstellung vor Ort
eigenverantwortlich aufzunehmen und zu überprüfen.

Unterlagen der durch Fa. Airteam angefertigten
Bestandsaufnahme können auf Wunsch zur
Verfügung gestellt werden. Diese Unterlagen
beiinhalten z.B. Drohnenaufnahmen, vermaßte
Dachzeichnungen, Ansichten, etc.

allgemeine Angaben:

Der Auftragnehmer (AN) hat die Leistungen unter
eigener Verantwortung nach dem Vertrag stets
fachgerecht auszuführen. Dabei hat er die anerkannten
Regeln der Technik und die gesetzlichen
und behördlichen Bestimmungen zu
beachten. Es ist seine Sache, die Ausführung seiner
vertraglichen Leistung zu leiten und für
Ordnung auf seiner Arbeitsstelle zu sorgen.

Maßgebend sind die die jeweiligen Leistungen
tangierenden allgemeingeltenden Technischen
Vorbemerkungen DIN/ATV der VOB/C, die
Montagerichtlinien der Hersteller- und Zulieferfirmen
sowie die einschlägigen gewerkespezifischen Fachregeln.

In der Verantwortung des AN liegt die Berücksichtigung
und Erfüllung der Arbeitsschutzpflichten /
Arbeitsschutzanforderungen.

Brandschutzgutachten:

Sämtliche Vorgaben aus dem Brandschutzgutachten des IB
San José 23110_03 / V2.0 vom 26.
Februar 2025 sind bei der Ausführung zwingend
einzuhalten. Das Brandschutzkonzept ist vor
Ausführung der Arbeiten durch den AN eingenständig und
eigenverantwortlich beim Bauherrn
oder Architekten anzufordern.

Sämtliche im Brandschutzkonzept aufgeführten
Brandschutzqualitäten und Feuerwiderstandsklassen sind vor Ausführung eigenverantwortlich vom
Auftragnehmer aufzunehmen, zu prüfen
und bei Ausführung zwingend zu beachten bzw.
einzuhalten.

Die brandschutztechnsich relvanten Materialien und
Elementaufbauten sind durch den
Auftragnehmer eigenverantwortlich gemäß
brandschutztechnischen Anforderungen auszuwählen
und nach Herstellervorgabe fachgerecht zu verarbeiten.

Sämtliche brandschutztechnischen Elementaufbauten sind
zwingend mit Materialien eines
Herstellers systemtreu auszuführen.

Denkmalschutz:

Die Vorgaben aus der denkmalschutzrechlichen
Genhemigung sowie der Baugenehmigung AZ:
24012170 vom 04.06.2025 sind zwingend einzuhalten. Die
Unterlagen der Genehmigungen sind
vor Ausführung der Arbeiten durch den AN eingenständig
und eigenverantwortlich beim Bauherrn
oder Architekten anzufordern.

örtliche Bauleitung des AN:

Die ständige Vor-Ort-Präsenz eines für die Baustelle
Verantwortlichen des AN soll während der
Arbeitszeiten stets gewährleistet sein. Der
Bauleiter/Vorarbeiter des AN ist vor Leistungsbeginn
namendlich zu benennen. Ein Wechsel des
Verantwortlichen ist rechtzeitig schriftlich anzuzeigen
und mit dem AG abzustimmen.

Vor Beginn der Arbeiten hat der Bauleiter/Vorarbeiter
(AN) alle Beschäftigten, auch Mitarbeiter,
die im Laufe der Baumaßnahme hinzukommen, entsprechend
der BGV/UVV/Baustellenordnung
arbeitssicherheitstechnisch zu unterweisen. Diese
Unterweisungen sind schriftlich zu
dokumentieren und auf
Verlangen der Bauaufsicht (AG) vorzulegen.

Werden vom AN Nach-(Sub-)unternehmer eingesetzt, so
gilt oben genanntes auch für deren
Mitarbeiter entsprechend.

Zwischen Bauaufsicht (AG) und Bauleiter/Vorarbeiter
(AN), sowie zwischen
Bauleiter/Vorarbeiter (AN) und seinen Mitarbeitern
darf es für den reibungslosen
Bauablauf keine Sprachbarrieren geben. Die
Verkehrssprache mit der Bauaufsicht (AG) ist
Deutsch.

Vorbereitung und Planung:

Der AN plant eigenverantwortlich seinen
baustelleninternen Arbeitsablauf. Hieraus folgernd sind
alle eventuellen bauablaufbedingten Aufwendungen für
Hebezeuge, Mobilkraneinsätze,
Bauzwischenzustände, Provisorien, Unterstützungen,
Tragrüstungen, Lehren etc. integraler
Leistungsbestandteil des AN und werden nicht gesondert
vergütet.

Auch die Kosten für die Erstellung von
Gefährdungsbeurteilungen, Betriebs- und
Arbeitsanweisungen, Personallisten und das Einholen
von Genehmigungen und Behördengänge
sind in die Positionen einzurechnen und werden nicht
besonders vergütet.

Beim Verlassen der Baustelle sind Maschinen und Geräte
gegen unbefugte Benutzung zu
sichern. Die Zugänge zur Baustelle sind zu
verschließen und die Baustellenabsperrung auf
Vollständigkeit zu überprüfen. Dabei festgestellte
Öffnungen sind zu verschließen.

Baustrom- und Wasseranschluss können aus den bauseits
zur Verfügung gestellten
Übergabepunkten / Entnahmestellen (im Bestandsgebäude
platziert) bezogen werden.

Vertragspartner der Energieversorger ist der
Auftraggeber.

Verbraucherkosten werden über den Auftraggeber
abgerechnet und beglichen. Die
Baustelleneinrichtung (u.a. Bauzaun, Baustellen-WC)
erfolgt bauseits. Die Umlage der
allgemeinen Baustelleneinrichtungskosten erfolgt gem.
der Festlegungen in den Besonderen
Vertragsbedingungen (BVB) der Stadt Ladenburg.

Brandschutz während der Ausführung:

Alle erforderlichen Brandschutzmaßnahmen, die während
der Ausführung zum Schutz von
Personen und Gegenständen erforderlich sind, hat der
AN auf seine Kosten zu erbringen.

Sicherheits- und Gesundheitsschutz:

Für die Planung der Ausführung und für die
Ausführungsphase wird vom Bauherrn ein
Koordinator (SiGeKo) bestellt. Der AN hat dem SiGeKo
frühzeitig vor Beginn der Arbeiten
Arbeitsverfahren und die vorgesehenen
Sicherheitsmaßnahmen abzugeben.

Der SiGeKo prüft, ob die Arbeiten wie vorgesehen und
ohne gegenseitige Gefährdung
durchgeführt werden können. Bei unzureichenden
Sicherheitsmaßnahmen veranlasst der SiGeKo
notwendige Änderungen der Arbeitsverfahren oder des
Arbeitsablaufs. Der AN ist zur
unverzüglichen Mängelbeseitigung verpflichtet.

Die Tätigkeit des SiGeKo befreit den AN nicht von
seiner Abstimmungspflicht mit anderen
Unternehmen entsprechend §8 ArbSchG und §6 Abs. 2 UVV
"Allgemeine Vorschriften" (BGV 1).
Die Verantwortlichkeit des Auftragnehmers für die
Erfüllung der Arbeitsschutzpflichten gegenüber
seinen Beschäftigten bleibt unberührt.

Der AN ist für die gesamte Verkehrssicherung
verantwortlich. Es sind insbesondere im Bereiche
zum öffentlichen Verkehrsraum adäquate Maßnahmen zur
Sicherung des ruhenden und
fließenden Verkehrs, auch bzgl. Passanten zu treffen.
Der Schutz vor herabfallenden Teilen ist
jederzeit zu gewährleisten.

Entsorgung:

Der im gesamten Baustellenbereich im Zusammenhang mit
der eigenen Arbeitsleistung
anfallende Abfall (jeglicher Art) ist von jedem AN
sortenrein zu sammeln und umgehend
abzufahren. Wiegescheine und Entsorgungsnachweise sind
vorzulegen.

Reinigung:

Alle durch den Baubetrieb im Zusammenhang mit der
eigenen Arbeitsleistung verursachten
Verschmutzungen im öffentlichen Bereich, auf den
Nachbargrundstücken und auf dem
Baugelände sind sofort zu beseitigen.

Der AN wird am Ende jeder Arbeitswoche seinen
Arbeitsbereich in besenreinen Zustand
versetzen. Kommt der AN seiner Verpflichtung nicht
nach, ist der AG berechtigt, diese Leistung
auf Kosten des AN zu veranlassen. Der AN ist
verpflichtet, geeignete Maßnahmen zur
Vermeidung von Verschmutzungen zu ergreifen.

1  Bauausführung/Leistungsumfang:

1.1  Schnittstellen

Jegliche Bauleistungen, -stoffe und -elemente des AN,
die als Vorleistung oder Einbausituation
für Leistungen anderer (Nach-)Unternehmer dienen, sind
rechtzeitig vor Ausführung in Bezug auf
die Herstellung der zugelassenen Einbaubedingungen vom
AN zu prüfen.

Insoweit fordert der AN unaufgefordert von den anderen
Gewerken deren Zulassungen,
Prüfzeugnisse und Montageanleitungen ab, um in seinem
Gewerk die Einbaubedingungen
einbauanleitungsgerecht herstellen zu können.

Soweit der AN Leistungen erbringt, an die erkennbar
Leistungen anderer (Nach-)Unternehmer
angearbeitet werden sollen und die hierfür nicht
geeignet sind, trägt der AN die Aufwendungen
zur - auch nachträglichen Herstellung der
zulassungskonformen Einbaubedingungen.

1.2  Vorleistungen

Soweit Vorleistungen zur beschriebenen Leistung
angegeben sind, gelten diese als bauseitige
Schnittstelle zur zu erbringenden Leistung des AN. Der
AN erbringt alle erkennbar oder
üblicherweise nötigen Vorbehandlungen,
Zwischenschritte, Beschichtungen,
Untergrundvorbehandlungen usw., um auf der im
Leistungspositionstext beschriebenen Leistung
aufbauen zu können im Rahmen seiner Leistung.

1.3  Anpassungen

Der AN erbringt sämtliche Anpassungen für
Schräganschnitte, schiefwinklige Ausführungen, nicht
rechtwinklige Konstruktionen usw. als Bestandteil
seiner Leistung, soweit diese aus den
Ausschreibungsunterlagen erkennbar sind oder solche
Leistungen in der Beschreibung erwähnt
werden. Gleichfalls sind sämtliche
Bestandskonstruktionen, auch solche mit unregelmäßigem
Verlauf, anzuarbeiten, soweit dies zum Zeitpunkt der
Angebotsabgabe erkennbar ist.

1.4  Aufmaß und Maßabweichungen

Tatsächliche bauliche Abweichungen von in den
Planungen angegebenen gleichartigen,
wiederkehrenden Maßen berechtigen den AN diesbezüglich
nicht zur Geltendmachung von
Mehraufwendungen. Kalkulationsgrundlage ist insofern
ein örtliches Aufmaß mit differierenden
Maßen für gleichartige Bauteile oder Öffnungen.

1.5  Demontagen/Erneuerung

Sind Leistungen als Demontageleistung oder als
Erneuerungbereits bestehender Bauteile oder
-leistungen beschrieben, so ist der Aufwand für eine
geordnete, weitestgehend zerstörungsfreie
Demontage und Entsorgung Bestandteil der Leistungen
des AN.

*Hinweis*
I. Qualitative Anforderungen
1. Verarbeitungsrichtlinien
Die Verarbeitungsrichtlinien des Belagsherstellers
sind einzuhalten.

2. Verschnitt
Der Verschnitt ist in die Einheitspreise
einzukalkulieren.

3. Muster
Die ausschreibende Stelle behält sich das Recht vor,
zur Sicherstellung der geforderten Qualität
Originalware aus Serienfertigung von externen Stellen
technisch prüfen zu lassen oder durch
Probeverlegung im eigenen Hause die geforderten
Eigenschaften zu testen.

Bei Sonderfarben sind Original-Laborfarbmuster in
beschriebenem Design vorzulegen.

4. Reinigung/Pflege
Um die Wirtschaftlichkeit des einzubauenden
Bodenbelags während der gesamten Nutzungsdauer
sicherzustellen, wird aus Kosten- und Umweltgründen
ein Reinigungs- und Pflegesystem ohne
Beschichtung vorgeschrieben.

Der angebotene Bodenbelag muss deshalb über eine so
dichte, geschlossene und leicht zu
reinigende Oberflächenbeschaffenheit verfügen, dass
eine zusätzliche Beschichtung, werksseitig
oder vor Ort nachträglich aufgebracht, nicht
erforderlich ist. Der Bieter hat nachzuweisen, dass der
Belagshersteller diese Eigenschaft über die gesamte
Nutzungsdauer hinweg gewährleistet.

5. Rutschsicherheit
Die geforderte Rutschsicherheitseinstufung nach EN
16165 muss durch die produkteigene
Beschaffenheit des Bodenbelags erreicht werden. Eine
nachträgliche Beschichtung des
Bodenbelags zum Erreichen der Rutschsicherheitsklasse
wird aus Umwelt-, Kosten- und
Sicherheitsgründen nicht akzeptiert.

II. Umweltverträglichkeit Kautschukbodenbeläge /
Umwelt- und Nachhaltigkeitskriterien
Zur Vorbeugung und Vermeidung von gesundheitlichen
Beeinträchtigungen durch flüchtige
organische Verbindungen (VOC) und
gesundheitsschädliche Stoffe sind nach dem Stand der
Technik sehr emissionsarme Kautschukbodenbeläge
einzusetzen, die nachfolgend genannte
Anforderungen erfüllen.

Geforderte Gütezeichen: siehe Positionstexte der
Produktbeschreibungen (oder gleichwertiger Art).

Weitere Anforderungen in Bezug auf Umwelt- und
Nachhaltigkeitskriterien:
Der Bieter muss nachweisen, dass der Hersteller seines
angebotenen Fabrikats bei dessen
Produktion die Ethikrichtlinien des wdk
(Wirtschaftsverband der deutschen Kautschukindustrie
e.V., die europäische Strategie für nachhaltige
Entwicklung, die ILO-Kernarbeitsnormen und
die Richtlinien des globalen Pakts der Vereinten
Nationen (UNGC) eingehalten hat. Dieser
Nachweis gilt als erbracht, wenn der Hersteller
Mitglied des wdk ist. Ist der Hersteller nicht
Mitglied des wdk ist auf andere Weise der Nachweis zu
führen, dass sich der Hersteller zur
Einhaltung dieser Regelwerke bei der Produktion des
angebotenen Fabrikats verpflichtet hat.
Der Bieter muss nachweisen, dass der
Bodenbelagshersteller seines angebotenen Fabrikats
ein zertifiziertes Umweltmanagementsystem nach DIN EN
ISO 14001 oder gleichwertig
betreibt.

IV. Prüfung der Gleichwertigkeit
Die Nachweise für die Gleichwertigkeit angebotener
Fabrikate sind in Form technischer
Beschreibungen des Herstellers, Prüfberichte
anerkannter Stellen oder ähnlicher Unterlagen dem
Angebot beizulegen. Angebote ohne Nachweise können
nicht gewertet werden.

### Titel 01 Baustelleneinrichtung

**01.1 Einrichten der Baustelle**
Geräte und Werkzeuge liefern, vorhalten und entfernen.
Liefern, vorhalten und wieder entfernen aller zur
Ausführung der Arbeiten benötigten Geräte und
Werkzeuge.

Boden und Laufweg schützen sowie über die Bauzeit
instandhalten inkl. fachgerechte Entsorgung nach
Beendigung
der Montagearbeit.
Menge: 1,000 psch

### Titel 02 Untergrundvorbereitungen

#### Bereich 02.01 Anhydrit- bzw. Calciumsulfatestrich

**02.01.1 Schleifen**
Untergrund anschleifen zum Entfernen harter oder
weicher
labiler Trennschichten, soweit möglich
(Reinigungsschliff).
Absaugen mit Industriestaubsauger.
Menge: 300,000 m²

**02.01.2 Vorstrich/Grundierung**
Unterboden reinigen, absaugen und mit einer
lösemittelfreien,
entspr. GEV-EMICODE EC 1 PLUS oder gleichwertig
emissionsarmen Dispersions-Spezial-Grundierung als
Haftbrücke gemäß Herstellerangaben vorstreichen.

Hersteller / Typ:

'.........'
(vom Bieter einzutragen)
Menge: 300,000 m²

**02.01.3 Schließen von Löchern und Unebenheiten**
Löcher und Unebenheiten bis 10 mm ausgleichen mit einer
zementären, standfesten, entspr. GEV-EMICODE EC 1 PLUS
oder gleichwertig emissionsarmen und caseinfreien
Spachtelmasse, sowie nachfolgendes Vorstreichen zur
Erzielung der Haftung nachfolgender Spachtelschichten
mit
einer lösemittelfreien, entspr. GEV-EMICODE EC 1 PLUS
oder
gleichwertig emissionsarmen
Dispersions-Spezial-Grundierung.

Hersteller / Typ Spachtelmasse:

'.........'
(vom Bieter einzutragen)

Hersteller / Typ Grundierung:

'.........'
(vom Bieter einzutragen)
Menge: 10,000 m²

**02.01.4 Anspachteln Übergänge**
Übergänge bis 10 mm ausgleichen mit einer zementären,
standfesten, entspr. GEV-EMICODE EC 1 PLUS oder
gleichwertig emissionsarmen und caseinfreien
Spachtelmasse,
sowie nachfolgendes Vorstreichen zur Erzielung der
Haftung
nachfolgender Spachtelschichten mit einer
lösemittelfreien,
entspr. GEV-EMICODE EC 1 PLUS oder gleichwertig
emissionsarmen Dispersions-Spezial-Grundierung.

Hersteller / Typ Spachtelmasse:

'.........'
(vom Bieter einzutragen)

Hersteller / Typ Grundierung:

'.........'
(vom Bieter einzutragen)
Menge: 100,000 m

**02.01.5 Spachteln im Rakelverfahren**
Ganzflächiges Spachteln des Untergrundes mit einer
stuhlrollengeeigneten, zementären, selbstverlaufenden,
entspr.
GEV-EMICODE EC 1 PLUS oder gleichwertig emissionsarmen
und caseinfreien Spachtelmasse in der Rakeltechnik
(Ebenheitsklasse 3, Zeile 4) gemäß Herstellerangaben
in einer
Schichtdicke von mindestens 2 mm.
Entlüften der frisch eingebrachten Spachtelschicht mit
einer
Stachelwalze zur Erzielung einer optimalen Oberfläche.
Zwischenschliff der gespachtelten Flächen mit einer
geeigneten
Einscheibenmaschine, danach gründliches Reinigen mit
einem
geeigneten Industriestaubsauger.

Hersteller / Typ:

'.........'
(vom Bieter einzutragen)
Menge: 300,000 m²

**02.01.6 Estrichrandstreifen abschneiden**
Randdämmstreifen Mineralwolle

Überstehende Estrichrandstreifen nach dem Spachteln
bündig
mit der Oberkante abschneiden und ordnungsgemäß
entsorgen.
Menge: 175,000 m

#### Bereich 02.02 Trockenestrich

**02.02.1 Schleifen**
Neu eingebrachten Trockenestrich nach Herstellerangaben
bearbeiten, eventuell schleifen, bis ein verlegereifer
Untergrund
vorliegt. Anschließend mit einem Industriestaubsauger
absaugen.
Menge: 900,000 m²

**02.02.2 Schließen von Fugen**
Fachgerechtes Schließen von Fugen im Untergrund mit
einer
zementären, standfesten, entspr. GEV-EMICODE EC 1 PLUS
oder gleichwertig emissionsarmen und caseinfreien
Spachtelmasse nach Herstellerangaben.

Hersteller / Typ:

'..........'
(vom Bieter einzutragen)
Menge: 200,000 m

**02.02.3 Vorstrich/Grundierung**
Vorstreichen zur Erzielung der Haftung nachfolgender
Spachtelschichten mit einer lösemittelfreien,
entspr. GEV-EMICODE EC 1 PLUS oder gleichwertig
emissionsarmen Dispersions-Spezial-Grundierung.

Hersteller / Typ:

'..........'
(vom Bieter einzutragen)
Menge: 900,000 m²

**02.02.4 Anspachteln Anschlüsse/Übergänge**
z.B. an höher liegende Türschwellen, ausgleichen mit
einer zementären, standfesten, entspr. GEV-EMICODE EC 1
PLUS oder gleichwertig emissionsarmen Spachtelmasse
sowie
nachfolgendes Vorstreichen zur Erzielung der Haftung
nachfolgender Spachtelschichten mit einer
lösemittelfreien, entspr. GEV-EMICODE EC 1 PLUS oder
gleichwertig emissionsarmen
Dispersions-Spezial-Grundierung.

Hersteller / Typ Spachtelmasse:

'..........'
(vom Bieter einzutragen)

Hersteller / Typ Grundierung:

'..........'
(vom Bieter einzutragen)
Menge: 50,000 m

**02.02.5 Spachteln im Stiftrakelverfahren**
Ganzflächiges Spachteln des Untergrundes mit einer
stuhlrollengeeigneten, selbstverlaufenden, entspr.
GEV-EMICODE EC 1 PLUS oder gleichwertig emissionsarmen
Spachtelmasse in der Stiftrakeltechnik
(Ebenheitsklasse 3, Zeile
4) gemäß Herstellerangaben. Der Spachtelmasse sind
Carbonfasern gemäß Herstellerangaben zuzusetzen.
Schichtdicke mindestens 3 mm.
Entlüften der frisch eingebrachten Spachtelschicht mit
einer Stachelwalze zur Erzielung einer optimalen
Oberfläche.
Gespachtelte Fläche schleifen und absaugen.

Hersteller / Typ:

'..........'
(vom Bieter einzutragen)
Menge: 900,000 m²

**02.02.6 Estrichrandstreifen abschneiden**
Randdämmstreifen PE

Überstehende Estrichrandstreifen nach dem Spachteln
bündig mit der Oberkante abschneiden und ordnungsgemäß
entsorgen.
Menge: 525,000 m

#### Bereich 02.03 Fugen- und Belagstrennprofile

**02.03.1 Estrichdehnfugenprofil aus Edelstahl**
Liefern und Einbau von Estrichdehnfugenprofil mit
seitlich
angeordneten Metallprofilen aus Edelstahl mit
trapezförmig
gelochten Befestigungsschenkeln und einer Bewegungszone
unter Beachtung der Herstellerangaben.

Profilhöhe gemäß der Belagsstärke.
Farbe nach Bemusterung & Angabe Architekten.

Hersteller / Typ:

'.........'
(vom Bieter einzutragen)
Menge: 100,000 m

**02.03.2 Estrichdehnfugenprofil aus Aluminium**
Liefern und Einbau von Estrichdehnfugenprofil mit
seitlich
angeordneten Metallprofilen aus Aluminium mit
trapezförmig
gelochten Befestigungsschenkeln und einer Bewegungszone
unter Beachtung der Herstellerangaben.

Profilhöhe gemäß der Belagsstärke.
Farbe nach Bemusterung & Angabe Architekten.

Hersteller / Typ:

'.........'
(vom Bieter einzutragen)
Menge: 100,000 m

**02.03.3 Belagstrennprofil**
Liefern und Einbau von Belagstrennprofil als
Winkelprofil aus
Aluminium unter Beachtung der Herstellerangaben.

Profilhöhe gemäß der Belagsstärke.

Hersteller / Typ:

'.........'
(vom Bieter einzutragen)
Menge: 100,000 m

### Titel 03 Bodenbelag Kautschuk

**03.1 Kautschuk-Bodenbelag d = 2,7 mm**
Liefern und Verlegen von Bodenbelag aus Kautschuk
geeignet für den Einsatz in sehr
hoch belasteten Bereichen, dauerhaft beschichtungs-
und lackfrei gemäß
Anforderungen EN 1817.

Der Belag muss zum Nachweis der Erfüllung geforderter
Merkmale in Bezug auf
Umwelt und Nachhaltigkeit die folgenden Gütezeichen
aufweisen:
Blauer Engel
QNG Ready
Schadstoff- und Emissionsgeprüft DIN EN 16516
Indoor Air Comfort GOLD Zertifizierung
Cradle to Cradle Silber
Akzeptiert werden andere Gütezeichen, die
gleichwertige Anforderungen an den Belag
stellen. Die Gleichwertigkeit bezieht sich dabei auf
den Umfang der geprüften
Anforderungen, die Prüfmethodik und die anerkannte
Stellung des Zertifizierers. Kann
der Bieter aus Gründen, die ihm nicht zugerechnet
werden können, die Gütezeichen
innerhalb der Angebotsfrist nicht erlangen, werden
andere geeignete Nachweise
akzeptiert, mit denen die Erfüllung der Anforderungen
des Gütezeichens nachgewiesen
werden kann.

Weitere Anforderungen in Bezug auf Umwelt und
Nachhaltigkeit:
Produktspezifische Umwelt-Produktdeklaration ISO 14025
technische Lebensdauer 40 Jahre (Nachweis EPD oder
gleichwertig)
Nachweise mittels gleichartiger Referenzen über
beschichtungsfreie Nutzung des
Produkts von mindestens 20 Jahren auf Nachfrage über
Hersteller.
Produktgarantie
Frei von chlorhaltigen Polymeren und potenziell
allergieauslösenden Duftstoffen.

Die nachstehenden technischen Anforderungen sind
einzuhalten und nach
Aufforderung zu belegen:
Brandverhalten EN 13501-1: Bfl-s1, verklebt
Brandtoxikologisch unbedenklich DIN 53436
Elektrostatisches Verhalten EN 1815: antistatisch,
Aufladung < 2 kV
Abrieb ISO 4649, mittlerer Volumenverlust bei 5 N
Belastung: 115 mm³
Rutschsicherheitseinstufung EN 16165: R10, ohne
zusätzliche Beschichtung
Ergonomisches Verhalten, Härte ISO 48-4: >= 75 Shore A
Fußbodenheizung EN 1264-2 bis max. 35° C
Weitgehend beständig gegen Öle und Fette
Dicke EN ISO 24346: 2,7 mm dick, einschichtig, homogen
EN 1817 Nutzschicht mindestens 1 mm
Klassifizierung EN ISO 10874 Gewerblich/Industriell:
34/43
Trittschallverbesserungsmaß ISO 10140-3: 8 dB
Abmessungen Fliesen: ~ 1 x 1 m, gestanzt

Der Belag muss folgende Anforderungen an Oberflächen
(Reinigung / Unterhalt) und
Design erfüllen:
Aus Kosten- und Umweltgründen wird ein Reinigungs- und
Pflegesystem ohne
Beschichtung vorgeschrieben.
Oberfläche: Dichte, geschlossene Oberfläche
(hochdruckgepresst)
Strukturierung: leicht strukturierte, changierend
matt-glänzende Feinstruktur,
Profiltiefe max. 0,06 mm
Design: mit unregelmäßigem Korndesign in variierender
Einstreudichte.
Kornmischung aus 1,4 mm und 4 mm großen Granulaten in
unterschiedlichen
Einstreumengen, nach Wahl des AG aus der
Standardkollektion des Herstellers
Fugen: unverfugt
Kautschukfliesen im Großformat

Farbe nach Bemusterung & Angabe Architekten.

Hersteller / Typ:

Vollflächig kleben mit lösemittelfreiem und entspr.
GEV-EMICODE EC 1 PLUS oder
gleichwertig emissionsarmem Dispersionsklebstoff nach
Herstellerempfehlung.

Hersteller / Typ:
Menge: 200,000 m²

**03.2 Kautschuk-Bodenbelag d = 2,0 mm**
Liefern und Verlegen von Bodenbelag aus Kautschuk
geeignet für den Einsatz in hoch
belasteten Bereichen, dauerhaft beschichtungs- und
lackfrei gemäß Anforderungen EN
1817.

Der Belag muss zum Nachweis der Erfüllung geforderter
Merkmale in Bezug auf
Umwelt und Nachhaltigkeit die folgenden Gütezeichen
aufweisen:
Blauer Engel
Das Produkt muss mind. 10% Naturkautschuk enthalten.
Dieser muss
PEFC-zertifiziert sein.
QNG Ready
Schadstoff- und Emissionsgeprüft DIN EN 16516
Indoor Air Comfort GOLD Zertifizierung
Cradle to Cradle Silber
Akzeptiert werden andere Gütezeichen, die
gleichwertige Anforderungen an den Belag
stellen. Die Gleichwertigkeit bezieht sich dabei auf
den Umfang der geprüften
Anforderungen, die Prüfmethodik und die anerkannte
Stellung des Zertifizierers. Kann
der Bieter aus Gründen, die ihm nicht zugerechnet
werden können, die Gütezeichen
innerhalb der Angebotsfrist nicht erlangen, werden
andere geeignete Nachweise
akzeptiert, mit denen die Erfüllung der Anforderungen
des Gütezeichens nachgewiesen
werden kann.

Weitere Anforderungen in Bezug auf Umwelt und
Nachhaltigkeit:
Produktspezifische Umwelt-Produktdeklaration ISO 14025
technische Lebensdauer 40 Jahre (Nachweis EPD oder
gleichwertig)
Nachweise mittels gleichartiger Referenzen über
beschichtungsfreie Nutzung des
Produkts von mindestens 20 Jahren auf Nachfrage über
Hersteller.
Umweltauswirkungen EN 15804 (Nachweis EPD o. glw.),
Indikator GWP < 4,50 kg
CO2-Äq./qm
Anteil biobasierter Rohstoffe > 10% (Nachweis EPD o.
glw.)
Produktgarantie
Frei von chlorhaltigen Polymeren und potenziell
allergieauslösenden Duftstoffen.

Die nachstehenden technischen Anforderungen sind
einzuhalten und nach Aufforderung
zu belegen:
Brandverhalten EN 13501-1: Bfl-s1, verklebt
Brandtoxikologisch unbedenklich DIN 53436
Elektrostatisches Verhalten EN 1815: antistatisch,
Aufladung < 2 kV
Abrieb ISO 4649, mittlerer Volumenverlust bei 5 N
Belastung: 150 mm³
Rutschsicherheitseinstufung EN 16165: R10, ohne
zusätzliche Beschichtung
Ergonomisches Verhalten, Härte ISO 48-4: >= 75 Shore A
Fußbodenheizung EN 1264-2 bis max. 35° C
Weitgehend beständig gegen Öle und Fette
Dicke EN ISO 24346: 2 mm, einschichtig
EN 1817 Nutzschicht mindestens 1 mm
Klassifizierung EN ISO 10874 Gewerblich/Industriell:
34/42
Trittschallverbesserungsmaß ISO 10140-3: 6 dB
Abmessungen: Rollen ~ 1,22 m x 15,0 m

Der Belag muss folgende Anforderungen an Oberflächen
(Reinigung / Unterhalt) und
Design erfüllen:
Aus Kosten- und Umweltgründen wird ein Reinigungs- und
Pflegesystem ohne
Beschichtung vorgeschrieben.
Oberfläche: eben, matt
Strukturierung: keine
Design: mit interessanter Materialkombination aus
dauerelastischem Kautschuk und
richtungsfrei eingestreuten Granit-Splittern in
puristischem, natürlichem Design,
nach Wahl des AG aus der Standardkollektion des
Herstellers
Fugen: unverfugt
Bahnenware

Farbe nach Bemusterung & Angabe Architekten.

Hersteller / Typ:

Vollflächig kleben mit lösemittelfreiem und entspr.
GEV-EMICODE EC 1 PLUS oder
gleichwertig emissionsarmem Dispersionsklebstoff nach
Herstellerempfehlung.

Hersteller / Typ:
Menge: 1000,000 m²

**03.3 Verfugung dauerelastisch**
Anschlüsse an Sichtmauerwerk, Türzargen, Sockelleisten
etc.
mit geeigneter dauerelastischer, Silikon-Fugenmasse
mit einer,
ohne zusätzlich erforderliche Versiegelung, abgestimmt
auf den
Bodenbelag der Vorposition, nach Empfehlung des
Herstellers
verfugen.
Farbe nach Bemusterung & Angabe Architekten.
Menge: 700,000 m

**03.4 Verfugung dauerelastisch, silikonfrei**
Anschlüsse an Sichtmauerwerk, Türzargen, Sockelleisten
etc.
mit geeigneter dauerelastischer, silikonfreier 1-K
Fugenmasse
mit einer Shore Härte von 70-80 Shore A nach ISO 7619,
ohne
zusätzlich erforderliche Versiegelung, abgestimmt auf
den
Bodenbelag der Vorposition, nach Empfehlung des
Herstellers
verfugen.
Farbe nach Bemusterung & Angabe Architekten.

Hersteller / Typ:

'.........'
(vom Bieter einzutragen)
Menge: 700,000 m

**03.5 Sockelleiste, Eiche,las.,20/50mm**
Liefern und Einbringen von Sockelleisten aus Eiche,
lasiert, gedübelt
und geschraubt, mit abgerundeter Kante.
Querschnitt : 20/50 mm
Menge: 700,000 m

**03.6 Sockelleiste, Holz,kunststoffbesch.60mm**
Liefern und Einbringen von Sockelleisten aus Holz,
kunststoffbeschichtet, gedübelt und geschraubt.
Farbe nach Bemusterung & Angabe Architekten.
Sockelhöhe : 60 mm
Angeb. Fabrikat :
Menge: 100,000 m

**03.7 Schutz des Bodenbelag mit Milchtütenpapier (Tetra Pack)**
Lückenloses, dauerhaftes und lagegesichertes Abdecken
vorbenannter Bodenbeläge zum Schutz vor schädigenden
Einwirkungen aus dem weiteren Baugeschehen mit
Milchtütenpapier (Tetra Pack) sowie anschließendes
fachgerechtes Entsorgen auf Anordnung der Bauleitung .
Ausführung nur auf besondere Anordnung der Bauleitung.
Menge: 1200,000 m²

**03.8 Erstreinigung und Erstpflege**
Erstreinigung und -pflege des Bodenbelags, nach
Angaben der
aktuellen Reinigungs- und Pflegeempfehlung des
Bodenbelagherstellers.

Hersteller / Typ:

'.........'
(vom Bieter einzutragen)
Menge: 1200,000 m²

### Titel 04 Regiearbeiten

*Hinweis*
Taglohnarbeiten für zusätzliche und
unvorhersehbare Arbeiten.

Die Arbeiten sind nur in besonderem Auftrag oder nach
Absprache und Genehmigung durch die Bauleitung
auszuführen. Die zu verwendenden Maschinen und
Geräte sind in diese Position mit einzurechnen.

**04.1 Taglohnarbeiten Meister**
Menge: 10,000 h

**04.2 Taglohnarbeiten Vorarbeiter**
Menge: 10,000 h

**04.3 Taglohnarbeiten Facharbeiter**
Menge: 10,000 h

**04.4 Taglohnarbeiten Helfer**
Menge: 10,000 h

USt %: 19,00
